# Muro-guia para estaca barrete

- Propriedade do ficheiro: CYPE INGENIEROS, S.A.
- Formato: FIEBDC-3/2002
- Moeda: EUR
- Custos indirectos: 3.00 %
- IVA: 23.00 %

## C Fundações

### CP Profundas

#### CPZ Estaca barrete

**CPZ005** m Muro-guia para estaca barrete.
Duplo muro-guia, para estaca barrete, de betão armado de secção 70x25 cm; realizado com betão C25/30 (XC1(P); D12; S3; Cl 0,4) fabricado em central, e betonagem desde camião, e aço A400 NR, com uma quantidade aproximada de 25 kg/m; montagem e desmontagem do sistema de cofragem recuperável metálica nas duas faces. Inclusive arame de atar, separadores e líquido descofrante, para evitar a aderência do betão à cofragem.
Critérios considerados na determinação do preço da unidade de obra: O preço inclui a elaboração da armadura (corte, dobragem e moldagem de elementos) em fábrica e a montagem no lugar definitivo da sua colocação em obra. O preço inclui a demolição do muro-guia com retroescavadora com martelo demolidor e a carga mecânica de entulho para camião ou contentor.
Inclui: Implantação dos muros-guia. Montagem do sistema de cofragem. Colocação da armadura. Betonagem e compactação do betão. Desmontagem do sistema de cofragem. Regularização e limpeza superficial do paramento aparente. Marcação da cota do fundo da perfuração, da rasante do betão e das armaduras. Demolição do elemento com retroescavadora com martelo demolidor. Limpeza e recolha de entulho. Carga mecânica de entulho para camião ou contentor.
Critério de medição de projecto: Comprimento medido entre eixos, segundo documentação gráfica de Projecto.
Critério de medição de obra: Medir-se-á, a eixo de parede, o comprimento realmente executado segundo especificações de Projecto.

| Código | Un | Descrição | Rendimento | Preço | Importância |
|---|---|---|---|---|---|
| mt08eme040 | m² | Painéis metálicos de várias dimensões, para cofragem de elementos de betão. (material) | 0.007 | 52.00 | 0.36 |
| mt50spa052b | m | Pranchão de madeira de pinho, de 20x7,2 cm. (material) | 0.028 | 6.32 | 0.18 |
| mt50spa081a | Ud | Escora metálica telescópica, até 3 m de altura. (material) | 0.018 | 19.25 | 0.35 |
| mt08eme051a | m | Fita de aço galvanizado, para cofragem metálica. (material) | 0.140 | 0.29 | 0.04 |
| mt08var050 | kg | Arame galvanizado para atar, de 1,30 mm de diâmetro. (material) | 0.270 | 1.50 | 0.41 |
| mt08var060 | kg | Pregos de aço de 20x100 mm. (material) | 0.140 | 8.75 | 1.23 |
| mt08dba010b | l | Agente desmoldante, à base de óleos especiais, emulsionante em água, para cofragens metálicas, fenólicas ou de madeira. (material) | 0.042 | 1.80 | 0.08 |
| mt07aco020a | Ud | Separador homologado para fundações. (material) | 3.000 | 0.15 | 0.45 |
| mt07aco040b | kg | Armadura elaborada em fábrica com aço em varões nervurados, A400 NR, de vários diâmetros. (material) | 25.000 | 1.71 | 42.75 |
| mt10haf020bgngc | m³ | Betão C25/30 (XC1(P); D12; S3; Cl 0,4), fabricado em central, segundo NP EN 206. (material) | 0.385 | 83.08 | 31.99 |
| mq01exn020a | h | Retroescavadora hidráulica sobre pneus, de 105 kW. (equipamento) | 0.254 | 51.91 | 13.19 |
| mq01ret010 | h | Miniretroescavadora sobre pneus de 15 kW. (equipamento) | 0.119 | 45.86 | 5.46 |
| op00ciz020 |  | Guilhotina para aço em varões nervurados. | 1.000 | 0.00 | 0.00 |
| op00ata010 |  | Máquina de amarrar ferro. | 1.000 | 0.00 | 0.00 |
| au00auh020 |  | Calha para descarga do betão. | 1.100 | 0.00 | 0.00 |
| au00auh040 |  | Vibrador de betão, eléctrico. | 1.000 | 0.00 | 0.00 |
| mo044 | h | Oficial de 1ª cofrador. (mão de obra) | 0.462 | 25.68 | 11.86 |
| mo091 | h | Ajudante de cofrador. (mão de obra) | 0.616 | 25.06 | 15.44 |
| mo043 | h | Oficial de 1ª armador de ferro. (mão de obra) | 0.110 | 25.68 | 2.82 |
| mo090 | h | Ajudante de armador de ferro. (mão de obra) | 0.110 | 25.06 | 2.76 |
| mo045 | h | Oficial de 1ª estruturista, em trabalhos de betonagem. (mão de obra) | 0.030 | 25.68 | 0.77 |
| mo092 | h | Ajudante de estruturista, em trabalhos de betonagem. (mão de obra) | 0.119 | 25.06 | 2.98 |
| mo113 | h | Operário não qualificado construção. (mão de obra) | 0.254 | 23.29 | 5.92 |
| % | % | Custos directos complementares | 2 % | 139.04 | 2.78 |
|  |  | Custos directos |  |  | 141.82 |
