# Núcleo ou parede de betão

- Propriedade do ficheiro: CYPE INGENIEROS, S.A.
- Formato: FIEBDC-3/2002
- Moeda: EUR
- Custos indirectos: 3.00 %
- IVA: 23.00 %

## E Estruturas

### EH Betão armado

#### EHN Núcleos e paredes

**EHN010** m³ Núcleo ou parede de betão.
Parede de betão armado, 2F, de até 3 m de altura, de 30 cm de espessura média, realizada com betão C25/30 (XC1(P); D12; S3; Cl 0,4) fabricado em central, e betonagem com grua, e aço A400 NR, com uma quantidade aproximada de 50 kg/m³, execução em condições complexas. Montagem e desmontagem de sistema de cofragem com acabamento para revestir, realizado com painéis metálicos modulares, amortizáveis em 150 utilizações. Inclusive arame de atar, separadores, negativos para passagem dos tensores, elementos de sustentação, fixação e escoramento necessários para a estabilidade da cofragem e líquido descofrante, para evitar a aderência do betão à cofragem.
Critérios considerados na determinação do preço da unidade de obra: O preço inclui a elaboração e o montagem da armadura no local definitivo da sua colocação em obra.
Inclui: Marcação. Colocação da armadura com separadores homologados. Formação de juntas. Colocação de negativos para passagem dos tensores. Montagem do sistema de cofragem. Aplicação do líquido descofrante. Betonagem e compactação do betão. Desmontagem do sistema de cofragem. Cura do betão. Resolução de juntas de construção. Limpeza da superfície de coroamento do muro.
Critério de medição de projecto: Volume medido sobre a secção teórica de cálculo, segundo documentação gráfica de Projecto, descontando as aberturas de superfície maior de 2 m².
Critério de medição de obra: Medir-se-á o volume teórico executado segundo especificações de Projecto, descontando as aberturas de superfície maior de 2 m².

| Código | Un | Descrição | Rendimento | Preço | Importância |
|---|---|---|---|---|---|
| mt08eme070c | m² | Painéis metálicos modulares, para cofragem de paredes de betão de até 3 m de altura. (material) | 0.044 | 200.00 | 8.80 |
| mt08eme075P | Ud | Estrutura suporte de sistema de cofragem vertical, para paredes de betão a duas faces, de até 3 m de altura, formada por escoras metálicas para estabilização e aprumo da superfície cofrante. (material) | 0.044 | 275.00 | 12.10 |
| mt08dba010b | l | Agente desmoldante, à base de óleos especiais, emulsionante em água, para cofragens metálicas, fenólicas ou de madeira. (material) | 0.200 | 1.80 | 0.36 |
| mt08var204 | Ud | Negativos de PVC para passagem dos tensores da cofragem, de vários diâmetros e comprimentos. (material) | 0.667 | 1.35 | 0.90 |
| mt07aco020d | Ud | Separador homologado para muros. (material) | 8.000 | 0.06 | 0.48 |
| mt07aco040e | kg | Aço em varões nervurados, A400 NR, fornecido em obra em varões sem elaborar, de vários diâmetros. (material) | 51.000 | 1.31 | 66.81 |
| mt08var050 | kg | Arame galvanizado para atar, de 1,30 mm de diâmetro. (material) | 0.600 | 1.50 | 0.90 |
| mt10haf020bgngc | m³ | Betão C25/30 (XC1(P); D12; S3; Cl 0,4), fabricado em central, segundo NP EN 206. (material) | 1.050 | 83.08 | 87.23 |
| op00ciz020 |  | Guilhotina para aço em varões nervurados. | 1.000 | 0.00 | 0.00 |
| op00ata010 |  | Máquina de amarrar ferro. | 1.000 | 0.00 | 0.00 |
| au00auh010 |  | Balde para grua. | 1.000 | 0.00 | 0.00 |
| au00auh040 |  | Vibrador de betão, eléctrico. | 1.000 | 0.00 | 0.00 |
| au00auh030 |  | Torre de betonagem. | 1.000 | 0.00 | 0.00 |
| mo044 | h | Oficial de 1ª cofrador. (mão de obra) | 2.017 | 25.68 | 51.80 |
| mo091 | h | Ajudante de cofrador. (mão de obra) | 2.200 | 25.06 | 55.13 |
| mo043 | h | Oficial de 1ª armador de ferro. (mão de obra) | 0.400 | 25.68 | 10.27 |
| mo090 | h | Ajudante de armador de ferro. (mão de obra) | 0.520 | 25.06 | 13.03 |
| mo045 | h | Oficial de 1ª estruturista, em trabalhos de betonagem. (mão de obra) | 0.255 | 25.68 | 6.55 |
| mo092 | h | Ajudante de estruturista, em trabalhos de betonagem. (mão de obra) | 1.050 | 25.06 | 26.31 |
| % | % | Custos directos complementares | 2 % | 340.67 | 6.81 |
|  |  | Custos directos |  |  | 347.48 |
