# Base de betão

- Propriedade do ficheiro: CYPE INGENIEROS, S.A.
- Formato: FIEBDC-3/2002
- Moeda: EUR
- Custos indirectos: 3.00 %
- IVA: 23.00 %

## H Remates e trabalhos auxiliares

### HB Bases

#### HBH De betão

**HBH010** Ud Base de betão.
Base de betão armado, de 150x100x16 cm, composta de betão C25/30 (XC1(P); D12; S3; Cl 0,4) fabricado em central, e betonagem com grua, malha electrossoldada AR42 100x300 mm de aço A500 EL, aro perimetral de perfil de aço laminado a quente e camada separadora de geotêxtil não tecido.
Inclui: Marcação e traçado da base. Colocação do geotêxtil. Colocação e fixação do aro. Colocação das armaduras com separadores homologados. Betonagem e compactação do betão. Nivelamento da camada de compressão. Cura do betão.
Critério de medição de projecto: Número de unidades previstas, segundo documentação gráfica de Projecto.
Critério de medição de obra: Medir-se-á o número de unidades realmente executadas segundo especificações de Projecto.

| Código | Un | Descrição | Rendimento | Preço | Importância |
|---|---|---|---|---|---|
| mt14gsa010ce | m² | Geotêxtil não tecido sintético, termosoldado, de polipropileno-polietileno, com uma resistência à tracção longitudinal de 9,5 kN/m, uma resistência à tracção transversal de 10 kN/m, uma abertura de cone ao ensaio de perfuração dinâmica segundo NP EN ISO 13433 inferior a 28 mm, resistência CBR ao punçoamento 1,56 kN e uma massa superficial de 125 g/m². (material) | 1.760 | 1.53 | 2.69 |
| mt07ala010dea | kg | Aço laminado EN 10025 S275JR, em perfis laminados a quente, peças simples, para aplicações estruturais, acabamento com primário antioxidante. Trabalhado e montado em oficina, para colocar em obra. (material) | 94.000 | 1.38 | 129.72 |
| mt07ame020ddc | m² | Malha electrossoldada AR42 100x300 mm, com arames longitudinais de 4,2 mm de diâmetro e arames transversais de 4,2 mm de diâmetro, aço A500 EL. (material) | 1.650 | 2.60 | 4.29 |
| mt10haf020bgngc | m³ | Betão C25/30 (XC1(P); D12; S3; Cl 0,4), fabricado em central, segundo NP EN 206. (material) | 0.264 | 83.08 | 21.93 |
| au00auh010 |  | Balde para grua. | 1.000 | 0.00 | 0.00 |
| au00auh040 |  | Vibrador de betão, eléctrico. | 1.000 | 0.00 | 0.00 |
| mo042 | h | Oficial de 1ª estruturista. (mão de obra) | 0.282 | 25.68 | 7.24 |
| mo089 | h | Ajudante de estruturista. (mão de obra) | 0.282 | 25.06 | 7.07 |
| % | % | Custos directos complementares | 2 % | 172.94 | 3.46 |
|  |  | Custos directos |  |  | 176.40 |
