# Reparação de remate de laje de betão armado, através de enchimento com betão armado

- Propriedade do ficheiro: CYPE INGENIEROS, S.A.
- Formato: FIEBDC-3/2002
- Moeda: EUR
- Custos indirectos: 3.00 %
- IVA: 23.00 %

## E Estruturas

### EH Betão armado

#### EHY Reparações

**EHY091** m Reparação de remate de laje de betão armado, através de enchimento com betão armado.
Reparação de remate de laje de betão armado, de altura 30 cm, através de picagem do betão deteriorado com martelo eléctrico, eliminando o betão em mau estado até alcançar as armaduras; saneamento das armaduras que ficaram a descoberto com projecção a seco de jacto de partículas de material abrasivo (silicato de alumínio), eliminando a sujidade superficial, a ferrugem e toda substância que possa diminuir a aderência entre as armaduras e o material de reparação a aplicar, até alcançar um grau de preparação Sa 2 ½ segundo EN ISO 8501-1; aplicação manual de argamassa monocomponente à base de cimento, inibidores de corrosão e polímeros em pó, para a protecção e passivação de armaduras de aço, e como ponte de aderência entre argamassa de reparação e betão existente, garantindo a aderência entre ambos, com 1,5 kg/m² de consumo médio; enchimento da laje com betão armado, realizada com betão C25/30 (XC1(P); D12; S3; Cl 0,4) fabricado em central, e betonagem com grua e aço A400 NR, com uma quantidade de 5 kg/m, com ancoragem química estrutural, através de perfuração de 10 mm de diâmetro e 85 mm de profundidade, enchimento do orifício com injecção de resina epóxi, livre de estireno, aplicada com boca de dosagem e mistura automática, e posterior inserção de varão roscado com porca e anilha de aço galvanizado qualidade 5.8, segundo EN ISO 898-1, de 8 mm de diâmetro e 110 mm de comprimento.
Critérios considerados na determinação do preço da unidade de obra: O preço inclui o montagem e desmontagem do sistema de cofragem e o deslocamento, montagem e desmontagem em obra do equipamento de projecção.
Inclui: Marcação da zona a sanear. Picagem da superfície com martelo eléctrico. Limpeza da superfície suporte. Aplicação do dissolvente de gorduras. Montagem e preparação do equipamento de projecção. Aplicação mecânica do jacto abrasivo. Desmontagem do equipamento de projecção. Preparação da mistura de primário. Aplicação do primário. Implantação da ancoragem. Realização do furo. Limpeza da superfície. Aplicação da resina. Colocação da armadura. Montagem do sistema de cofragem. Betonagem e compactação do betão. Cura do betão. Desmontagem do sistema de cofragem. Remoção e acumulação dos restos gerados. Carga manual do entulho gerado para camião ou contentor.
Critério de medição de projecto: Comprimento medido segundo documentação gráfica de Projecto.
Critério de medição de obra: Medir-se-á o comprimento realmente executado segundo especificações de Projecto.

| Código | Un | Descrição | Rendimento | Preço | Importância |
|---|---|---|---|---|---|
| mt08lim050 | l | Dissolvente de tricloroetileno, para óleos, gorduras e resinas. (material) | 0.030 | 9.65 | 0.29 |
| mt08lim010a | kg | Abrasivo para limpeza através de jacto a pressão, formado por partículas de silicato de alumínio. (material) | 1.050 | 0.25 | 0.26 |
| mt09rem080b | kg | Argamassa monocomponente à base de cimento, inibidores de corrosão e polímeros em pó, para a protecção e passivação de armaduras de aço, e como ponte de aderência entre argamassa de reparação e betão existente. (material) | 0.450 | 3.53 | 1.59 |
| mt26reh305aa | Ud | Ancoragem composta por varão roscado de aço galvanizado qualidade 5.8, segundo EN ISO 898-1 de 8 mm de diâmetro, e 110 mm de comprimento, porca e anilha, para fixações sobre estruturas de betão. (material) | 1.000 | 0.96 | 0.96 |
| mt26reh100d | Ud | Cartucho de 400 ml de resina epóxi, livre de estireno, de dois componentes, com dosificador e boca de mistura automática, para ancoragens estruturais verticais e horizontais. (material) | 0.680 | 22.67 | 15.42 |
| mt07aco040b | kg | Armadura elaborada em fábrica com aço em varões nervurados, A400 NR, de vários diâmetros. (material) | 5.000 | 1.71 | 8.55 |
| mt10haf020bgngc | m³ | Betão C25/30 (XC1(P); D12; S3; Cl 0,4), fabricado em central, segundo NP EN 206. (material) | 0.024 | 83.08 | 1.99 |
| mt50spa052b | m | Pranchão de madeira de pinho, de 20x7,2 cm. (material) | 0.200 | 6.32 | 1.26 |
| mt50spa101 | kg | Pregos de aço. (material) | 0.009 | 1.87 | 0.02 |
| mt50spa081a | Ud | Escora metálica telescópica, até 3 m de altura. (material) | 0.013 | 19.25 | 0.25 |
| mq05mai030 | h | Martelo pneumático. (equipamento) | 0.313 | 4.57 | 1.43 |
| mq05pdm110 | h | Compressor portátil diesel média pressão 10 m³/min. (equipamento) | 0.156 | 7.75 | 1.21 |
| mq08lch010 | h | Equipamento de jacto de areia à pressão. (equipamento) | 0.035 | 3.20 | 0.11 |
| op00ciz020 |  | Guilhotina para aço em varões nervurados. | 1.000 | 0.00 | 0.00 |
| op00ata010 |  | Máquina de amarrar ferro. | 1.000 | 0.00 | 0.00 |
| au00auh010 |  | Balde para grua. | 1.000 | 0.00 | 0.00 |
| au00auh040 |  | Vibrador de betão, eléctrico. | 1.000 | 0.00 | 0.00 |
| mo020 | h | Oficial de 1ª construção. (mão de obra) | 0.924 | 24.63 | 22.76 |
| mo113 | h | Operário não qualificado construção. (mão de obra) | 0.924 | 23.29 | 21.52 |
| % | % | Custos directos complementares | 2 % | 77.62 | 1.55 |
|  |  | Custos directos |  |  | 79.17 |
